# Accesorios para armarios Gestión cableado, guías entrada cables 1800x1785mm - de Rittal

- Propiedad del archivo: CONSTRUNARIO
- Formato: FIEBDC-3/2012
- Programa: Construnario Versión 3.51
- Fecha de los precios: 18/03/2019
- Divisa: EUR

**SZ4339000** u Accesorios para armarios Gestión cableado, guías entrada cables 1800x1785mm - de Rittal
RITTAL Accesorios para armarios Gestión cableado, guías de entrada de cables 1800x1785mm Perfil angular para TS, ES, PC, pupitre universal TP, zócalo Para la tracción de los cables durante la entrada. Montaje variable en profundidad en retícula de 25 mm en el perfil horizontal del armario o en las pantallas de zócalo laterales con bulones de fijación. Material: Acero Superficie: Galvanizada Unidad de envase: Incluye material de fijación. Accesorios: Bulones de fijación para zócalo Código EAN: 4028177099234 Código eCl@ss 4.1: 27188101 Código eCl@ss 5.1: 27189224 Código eCl@ss 6.0: 27189224 Código eCl@ss 7.0: 27400604 Código eCl@ss 8.0: 27400604 Código ETIM 3.0: EC000322 Código ETIM 4.0: EC000322 Código ETIM 5.0: EC000322 Código ETIM 6.0: EC000322
