# Accesorios para armarios Gestión cableado, remache aluminio - de Rittal

- Propiedad del archivo: CONSTRUNARIO
- Formato: FIEBDC-3/2012
- Programa: Construnario Versión 3.51
- Fecha de los precios: 18/03/2019
- Divisa: EUR

**TS8800531** u Accesorios para armarios Gestión cableado, remache aluminio - de Rittal
RITTAL Accesorios para armarios Gestión cableado, remache de aluminio Para un montaje seguro y conforme a la normativa de canales de cables. Adecuado también para la fijación de carriles soporte y guías de montaje. Adecuada para: ·Perforaciones del sistema TS ·Taladro de 4,5 mm de Ø. Accesorios: -Canales para cables para el perfil vertical TS -Canales para cables para placa de montaje Código EAN: 4028177510227 Código eCl@ss 4.1: 27188101 Código eCl@ss 5.1: 27189224 Código eCl@ss 6.0: 27189224 Código eCl@ss 7.0: 27400604 Código eCl@ss 8.0: 23120402 Código ETIM 3.0: EC000322 Código ETIM 4.0: EC002339 Código ETIM 5.0: EC002339 Código ETIM 6.0: EC002339
