# Accesorios para armarios Gestión cableado, canal para cables 100x1800mm - de Rittal

- Propiedad del archivo: CONSTRUNARIO
- Formato: FIEBDC-3/2012
- Programa: Construnario Versión 3.51
- Fecha de los precios: 18/03/2019
- Divisa: EUR

**TS8800510** u Accesorios para armarios Gestión cableado, canal para cables 100x1800mm - de Rittal
RITTAL Accesorios para armarios Gestión cableado, canal para cables 100x1800mm para el perfil vertical TS Para montaje directo al perfil vertical del armario. Anchura 100 mm, para montaje a dos perfiles de armario ensamblados en la zona de ensamblaje. Posibilidad de cubrir el ángulo de unión y el conjunto de unión rápida con el canal para cables. Los puntos teóricos de rotura de los travesaños están dispuestos para la combinación de canales convencionales, además un punto de rotura adicional a la altura de la placa de montaje permite la entrada directa en el canal para cables. Con los puntos de fijación del canal ajustados al troquel del sistema TS, la laboriosa tarea de realizar taladros, como en el caso de los canales DIN, desaparece. Descripción técnica: -Profundidad: 80 mm - Longitud: 1600 mm (para altura armario 1800 mm) 1800 mm (para altura armario 2000 mm) puede cortarse para otras dimensiones de armarios -Anchura travesaño: 5,5 mm -Anchura ranura: 4,5 mm Material: -PVC duro -Baja inflamabilidad, autoextinguible -Resistente a temperaturas hasta +60°C Color: Semejante a RAL 7030 Unidad de envase: 1 juego = 1 canal para cables con tapa. Accesorios: Remache de aluminio para la fijación Código EAN: 4028177233645 Código eCl@ss 4.1: 27188101 Código eCl@ss 5.1: 27189224 Código eCl@ss 6.0: 27189224 Código eCl@ss 7.0: 27400703 Código eCl@ss 8.0: 27400703 Código ETIM 3.0: EC000322 Código ETIM 4.0: EC000012 Código ETIM 5.0: EC000012 Código ETIM 6.0: EC000012
