# Accesorios para armarios Gestión cableado, canal para cables 50x1800mm - de Rittal

- Propiedad del archivo: CONSTRUNARIO
- Formato: FIEBDC-3/2012
- Programa: Construnario Versión 3.51
- Fecha de los precios: 07/03/2019
- Divisa: EUR

**TS8800520** u Accesorios para armarios Gestión cableado, canal para cables 50x1800mm - de Rittal
RITTAL Accesorios para armarios Gestión cableado, canal para cables 50x1800mm para el perfil vertical TS Para montaje directo al perfil vertical del armario. Anchura 50 mm, para montaje a un perfil vertical del armario en la zona del lateral. Descripción técnica: -Profundidad: 80 mm - Longitud: 1600 mm (para altura armario 1800 mm) 1800 mm (para altura armario 2000 mm) puede cortarse para otras dimensiones de armarios -Anchura travesaño: 5,5 mm -Anchura ranura: 4,5 mm Material: -PVC duro -Baja inflamabilidad, autoextinguible -Resistente a temperaturas hasta +60°C Color: Semejante a RAL 7030 Unidad de envase: 1 juego = 1 canal para cables con tapa. Accesorios: Remache de aluminio para la fijación Código EAN: 4028177233652 Código eCl@ss 4.1: 27188101 Código eCl@ss 5.1: 27189224 Código eCl@ss 6.0: 27189224 Código eCl@ss 7.0: 27400703 Código eCl@ss 8.0: 27400703 Código ETIM 3.0: EC000322 Código ETIM 4.0: EC000012 Código ETIM 5.0: EC000012 Código ETIM 6.0: EC000012
