# Accesorios para armarios Gestión cableado, prensaestopas contratuerca acero M25x1, 5 - de Rittal

- Propiedad del archivo: CONSTRUNARIO
- Formato: FIEBDC-3/2012
- Programa: Construnario Versión 3.51
- Fecha de los precios: 07/03/2019
- Divisa: EUR

**HD2410230** u Accesorios para armarios Gestión cableado, prensaestopas contratuerca acero M25x1, 5 - de Rittal
RITTAL Accesorios para armarios Gestión cableado, prensaestopas contratuerca acero inoxidable M25x1,5 Adecuada para los prensaestopas HD. Material: Acero inoxidable 1.4305 (AISI 303) Código EAN: 4028177552203 Código eCl@ss 4.1: 27180101 Código eCl@ss 5.1: 27189222 Código eCl@ss 6.0: 27189222 Código eCl@ss 7.0: 27189265 Código eCl@ss 8.0: 27069219 Código ETIM 3.0: EC000322 Código ETIM 4.0: EC000940 Código ETIM 5.0: EC000940 Código ETIM 6.0: EC000940
