# Accesorios para armarios Gestión cableado, prensaestopas herramientas de montaje - de Rittal

- Propiedad del archivo: CONSTRUNARIO
- Formato: FIEBDC-3/2012
- Programa: Construnario Versión 3.51
- Fecha de los precios: 07/03/2019
- Divisa: EUR

**HD2410290** u Accesorios para armarios Gestión cableado, prensaestopas herramientas de montaje - de Rittal
RITTAL Accesorios para armarios Gestión cableado, prensaestopas herramientas de montaje para prensaestopas HD Para la fijación de los prensaestopas HD en una rosca interior o mediante contratuercas. Mediante llave para tornillos con hexágono interior puede realizarse la fijación desde el interior o exterior. Unidad de envase: 1 juego = Adaptador para los tamaños de M12 M25 Código EAN: 4028177552210 Código eCl@ss 4.1: 27180101 Código eCl@ss 5.1: 27189222 Código eCl@ss 6.0: 27189222 Código eCl@ss 7.0: 27189265 Código eCl@ss 8.0: 27149109 Código ETIM 3.0: EC000322 Código ETIM 4.0: EC000441 Código ETIM 5.0: EC000441 Código ETIM 6.0: EC000441
