# Accesorios para armarios Gestión cableado, entrada cables placas con escobilla EL - de Rittal

- Propiedad del archivo: CONSTRUNARIO
- Formato: FIEBDC-3/2012
- Programa: Construnario Versión 3.51
- Fecha de los precios: 07/03/2019
- Divisa: EUR

**LZ7705035** u Accesorios para armarios Gestión cableado, entrada cables placas con escobilla EL - de Rittal
RITTAL Accesorios para armarios Gestión cableado, entrada cables placas con escobilla EL Placa de entrada de cables con canteado, con junta espumosa y escobillas de plástico para una sencilla entrada de los cables. Material: Chapa de acero, 1,5 mm Color: RAL 7035 Código EAN: 4028177166073 Código eCl@ss 4.1: 27188101 Código eCl@ss 5.1: 27189222 Código eCl@ss 6.0: 27189222 Código eCl@ss 7.0: 27189190 Código eCl@ss 8.0: 27142421 Código ETIM 3.0: EC000322 Código ETIM 4.0: EC000211 Código ETIM 5.0: EC000211 Código ETIM 6.0: EC000211
