# Accesorios para armarios Gestión cableado, entrada cables placas PG 13, 5 - de Rittal

- Propiedad del archivo: CONSTRUNARIO
- Formato: FIEBDC-3/2012
- Programa: Construnario Versión 3.51
- Fecha de los precios: 07/03/2019
- Divisa: EUR

**KL1581000** u Accesorios para armarios Gestión cableado, entrada cables placas PG 13, 5 - de Rittal
RITTAL Accesorios para armarios Gestión cableado, entrada cables placas PG 13,5 Placas de entrada de cables plásticas con pretaladros PG Con taladros PG pretaladrados para prensaestopas. Debe utilizarse la junta de las placas de entrada de cables estándar. Campo de temperatura: de 40°C hasta +70°C. Material: ABS Color: RAL 7035 Atención: El tamaño a utilizar debe consultarse en la página de pedido de cada uno de los productos Código EAN: 4028177010888 Código eCl@ss 4.1: 27188101 Código eCl@ss 5.1: 27189222 Código eCl@ss 6.0: 27189222 Código eCl@ss 7.0: 27189190 Código eCl@ss 8.0: 27142421 Código ETIM 3.0: EC000322 Código ETIM 4.0: EC000211 Código ETIM 5.0: EC000211 Código ETIM 6.0: EC000211
