# Accesorios para armarios Suelo, perfil estanqueidad posterior 1000, perfil - de Rittal

- Propiedad del archivo: CONSTRUNARIO
- Formato: FIEBDC-3/2012
- Programa: Construnario Versión 3.51
- Fecha de los precios: 07/03/2019
- Divisa: EUR

**TS8802105** u Accesorios para armarios Suelo, perfil estanqueidad posterior 1000, perfil - de Rittal
RITTAL Accesorios para armarios Suelo, perfil estanqueidad posterior 1000, perfil Entrada de cables para CM, TopPult TP y pupitre compacto TP Seleccionar las entradas de cables adecuadas según la aplicación. Los siguientes ejemplos muestran, como puede realizarse un montaje individualizado para la entrada de cables. La compensación de potencial a través de elementos de fijación, así como los puntos de puesta a tierra están ya disponibles. Material: Chapa de acero Superficie: Galvanizada Grado de protección: IP 55 según EN 60 529 con montaje adecuado. Unidad de envase: 1 pza. incl. material de fijación. -Atención: La abertura del suelo en armarios de 1000, 1200 y 1600 mm de anchura se encuentra partida en anchura para una mayor estabilidad y una entrada de cables universal Perfil para la introducción de cables, posterior para TS, CM, TP Al contrario que en el perfil para la entrada de cables, central, el perfil posterior se inserta directamente en la abertura del suelo. De esta forma es posible conducir los cables sin grandes radios de flexión de forma directa sobre la guía deentrada de cables cuando la placa de montaje se encuentra montada en la posición más retardada (TS) o en el CM. En combinación con la guía de entrada de cables puede establecerse una óptima adaptación entre la entrada de cables y la placa de montaje. Material: -Perfil de aluminio extrusionado -Junta: espuma PU -Sección: 30 x 25 mm Grado de protección: IP 55 con montaje adecuado. Atención: 1 juego es suficiente para una abertura del suelo de hasta anchura de armario 800 mm. A partir de una anchura de armario de 1000 mm dispone de dos aberturas del suelo. Pueden montarse 2 juegos por armario. Accesorios: Guía de entrada de cables Código EAN: 4028177496378 Código eCl@ss 4.1: 27188101 Código eCl@ss 5.1: 27189222 Código eCl@ss 6.0: 27189222 Código eCl@ss 7.0: 27400604 Código eCl@ss 8.0: 27189265 Código ETIM 3.0: EC000322 Código ETIM 4.0: EC002624 Código ETIM 5.0: EC002624 Código ETIM 6.0: EC002624
