# Accesorios para armarios Suelo, perfil estanqueidad central 600, perfil - de Rittal

- Propiedad del archivo: CONSTRUNARIO
- Formato: FIEBDC-3/2012
- Programa: Construnario Versión 3.51
- Fecha de los precios: 07/03/2019
- Divisa: EUR

**TS8802060** u Accesorios para armarios Suelo, perfil estanqueidad central 600, perfil - de Rittal
RITTAL Accesorios para armarios Suelo, perfil estanqueidad central 600, perfil Entrada de cables para CM, TopPult TP y pupitre compacto TP Seleccionar las entradas de cables adecuadas según la aplicación. Los siguientes ejemplos muestran, como puede realizarse un montaje individualizado para la entrada de cables. La compensación de potencial a través de elementos de fijación, así como los puntos de puesta a tierra están ya disponibles. Material: Chapa de acero Superficie: Galvanizada Grado de protección: IP 55 según EN 60 529 con montaje adecuado. Unidad de envase: 1 pza. incl. material de fijación. -Atención: La abertura del suelo en armarios de 1000, 1200 y 1600 mm de anchura se encuentra partida en anchura para una mayor estabilidad y una entrada de cables universal Perfil para la introducción de cables, central para TS, CM, TP Para fijar a las chapas de entrada de cables. La mejor alternativa al perfil elástico por: ·su montaje más sencillo ·el cubrimiento de toda la superficie ·la elevada estanqueidad de los cables introducidos en el armario. Material: -Perfil de aluminio extrusionado -Junta: espuma PU -Sección: 30 x 25 mm Grado de protección: IP 55 con montaje adecuado. Atención: 1 juego es suficiente para una abertura del suelo de hasta anchura de armario 800 mm. A partir de una anchura de armario de 1000 mm dispone de dos aberturas del suelo. Pueden montarse 2 juegos por armario. Accesorios: -Guía de entrada de cables (perfil angular) -Guía perfil en C 30/15 Código EAN: 4028177382480 Código eCl@ss 4.1: 27188101 Código eCl@ss 5.1: 27189222 Código eCl@ss 6.0: 27189222 Código eCl@ss 7.0: 27400604 Código eCl@ss 8.0: 27142421 Código ETIM 3.0: EC000322 Código ETIM 4.0: EC000211 Código ETIM 5.0: EC000211 Código ETIM 6.0: EC000211
