# Accesorios para armarios Suelo, Boquillas, 1x 800, chapa entrada - de Rittal

- Propiedad del archivo: CONSTRUNARIO
- Formato: FIEBDC-3/2012
- Programa: Construnario Versión 3.51
- Fecha de los precios: 07/03/2019
- Divisa: EUR

**CM5001227** u Accesorios para armarios Suelo, Boquillas, 1x 800, chapa entrada - de Rittal
RITTAL Accesorios para armarios Suelo, Boquillas, 1x 800, chapa entrada Entrada de cables para CM, TopPult TP y pupitre compacto TP Seleccionar las entradas de cables adecuadas según la aplicación. Los siguientes ejemplos muestran, como puede realizarse un montaje individualizado para la entrada de cables. La compensación de potencial a través de elementos de fijación, así como los puntos de puesta a tierra están ya disponibles. Material: Chapa de acero Superficie: Galvanizada Grado de protección: IP 55 según EN 60 529 con montaje adecuado. Unidad de envase: 1 pza. incl. material de fijación. -Atención: La abertura del suelo en armarios de 1000, 1200 y 1600 mm de anchura se encuentra partida en anchura para una mayor estabilidad y una entrada de cables universal Código EAN: 4028177523319 Código eCl@ss 4.1: 27188101 Código eCl@ss 5.1: 27189222 Código eCl@ss 6.0: 27189222 Código eCl@ss 7.0: 27400604 Código eCl@ss 8.0: 27189261 Código ETIM 3.0: EC000322 Código ETIM 4.0: EC002620 Código ETIM 5.0: EC002620 Código ETIM 6.0: EC002620
