# Accesorios para armarios Gestión cableado, entrada cables chapas TS y PC 1200mm - de Rittal

- Propiedad del archivo: CONSTRUNARIO
- Formato: FIEBDC-3/2012
- Programa: Construnario Versión 3.51
- Fecha de los precios: 07/03/2019
- Divisa: EUR

**TS8800120** u Accesorios para armarios Gestión cableado, entrada cables chapas TS y PC 1200mm - de Rittal
RITTAL Accesorios para armarios Gestión cableado, entrada cables chapas TS y PC 1200mm para ·boquillas de entrada de cables ·boquillas de paso de conectores en lugar de segmentos de las chapas de entrada de cables partidas de serie. Material: Chapa de acero Superficie: Galvanizada Unidad de envase: Incluye material de fijación Código EAN: 4028177212497 Código eCl@ss 4.1: 27188101 Código eCl@ss 5.1: 27189222 Código eCl@ss 6.0: 27189222 Código eCl@ss 7.0: 27400604 Código eCl@ss 8.0: 27189261 Código ETIM 3.0: EC000322 Código ETIM 4.0: EC002620 Código ETIM 5.0: EC002620 Código ETIM 6.0: EC002620
