# Regletas de enchufes en el canal de aluminio - DK7240.120 - de Rittal

- Propiedad del archivo: CONSTRUNARIO
- Formato: FIEBDC-3/2012
- Programa: Construnario Versión 3.51
- Fecha de los precios: 07/03/2019
- Divisa: EUR

**LZ7240120** u Regletas de enchufes en el canal de aluminio - DK7240.120 - de Rittal
RITTAL Accesorios para armarios Equipamiento interior, Regletas con interruptor, 3 enchufes Regletas de enchufes Las regletas de enchufes en el canal de aluminio están disponibles en diferentes variantes de longitud con diferentes elementos de función. Se puso una atención especial en lograr una fijación universal: Con un ángulo insertable en cuatro posiciones se consigue una fijación variable. De esta forma puede montarse la regleta de enchufes de 482 mm a elección en guías perfil de 482,6 mm (19?), al marco de montaje de 19?, al bastidor de la caja o en la parte posterior del distribuidor mural. Sin necesidad de accesorios de fijación adicionales puede montarse la regleta en todos los perfiles con retícula de 25 mm. Así se facilita la selección, ofreciendo adicionalmente flexibilidad y ahorrando espacio de almacenaje. También se tuvo en cuenta la entrada de la línea de alimentación. En caso de montaje al perfil de 482,6 mm (19?) existe espacio suficiente para conducir la línea sin dobleces entre la regleta y la guía perfil. La disposición de los enchufes en un ángulo de 45º permite la aplicación de enchufes acodados. Datos técnicos: -Tensión: 250 V -Intensidad: 10/16 A -Cable de conexión: 2 m de longitud H05VV-F3G1,5 Material: -Perfil de aluminio: anodizado natural -Bases de enchufes: policarbonato Unidad de envase: -Regleta de enchufes -Dos ángulos de fijación -Incl. material de fijación Normas: -Enchufes: DIN VDE 0620-1 -Enchufes B/F: UTE NFC 61-303, CEE 7/NV -Protección contra sobretensión para baja tensión: DIN EN 61 643-11 (VDE 0675 parte 6-11) -Filtro antiparasitario EMC: DIN EN 60.939-2 (VDE 0565 parte 3), DIN VDE 0620-1 (VDE 06204-1) Código EAN: 4028177221154 Código eCl@ss 4.1: 27188101 Código eCl@ss 5.1: 27143401 Código eCl@ss 6.0: 27143401 Código eCl@ss 7.0: 27142604 Código eCl@ss 8.0: 27142604 Código ETIM 3.0: EC000330 Código ETIM 4.0: EC000330 Código ETIM 5.0: EC000330 Código ETIM 6.0: EC000330
