# Sistemas de barras 1250A, Pieza ensamblaje E-Cu 40x10 - de Rittal

- Propiedad del archivo: CONSTRUNARIO
- Formato: FIEBDC-3/2012
- Programa: Construnario Versión 3.51
- Fecha de los precios: 07/03/2019
- Divisa: EUR

**MP9661050** u Sistemas de barras 1250A, Pieza ensamblaje E-Cu 40x10 - de Rittal
RITTAL Sistemas de barras 1250A, Pieza ensamblaje E-Cu 40x10 Material: Soporte de barras, elementos de conexión -Poliéster termoplástico (PBT) reforzado con fibra de vidrio -Autoextinguible según UL 94-V0 Color: RAL 7035 Atención: El elemento base del soporte de barras SV 3052.000 también puede montarse como soporte de un polo Código EAN: 4028177494695 Código eCl@ss 4.1: 27188101 Código eCl@ss 5.1: 27189215 Código eCl@ss 6.0: 27189215 Código eCl@ss 7.0: 27400605 Código eCl@ss 8.0: 27409221 Código ETIM 3.0: EC000269 Código ETIM 4.0: EC001522 Código ETIM 5.0: EC002270 Código ETIM 6.0: EC002270
