# Accesorios para armarios Equipamiento interior, Puesta a tierra punto central - de Rittal

- Propiedad del archivo: CONSTRUNARIO
- Formato: FIEBDC-3/2012
- Programa: Construnario Versión 3.51
- Fecha de los precios: 07/03/2019
- Divisa: EUR

**LZ7829200** u Accesorios para armarios Equipamiento interior, Puesta a tierra punto central - de Rittal
RITTAL Accesorios para armarios Equipamiento interior, Puesta a tierra punto central Para la conexión de ·Cintas de puesta a tierra ·Trenzas planas de puesta a tierra al perfil de armario vertical y horizontal. La brida de contacto está unida y contacta con el bastidor del armario a través de 2 tornillos de carrocería. La puesta a tierra tiene lugar a través del espárrago M8 x 20 mm. Material: Chapa de acero, galvanizada Unidad de envase: -1 brida de contacto -2 tornillos de chapa 5,5 x 13 mm -2 arandelas -1 tuerca M8 -1 arandela de contacto M8 -1 arandela Código EAN: 4028177231979 Código eCl@ss 4.1: 27188101 Código eCl@ss 5.1: 27189215 Código eCl@ss 6.0: 27189215 Código eCl@ss 7.0: 27140320 Código eCl@ss 8.0: 27149219 Código ETIM 3.0: EC000329 Código ETIM 4.0: EC001503 Código ETIM 5.0: EC001503 Código ETIM 6.0: EC001503
