# Accesorios para armarios Equipamiento interior, Puesta a tierra arandelas M5 - de Rittal

- Propiedad del archivo: CONSTRUNARIO
- Formato: FIEBDC-3/2012
- Programa: Construnario Versión 3.51
- Fecha de los precios: 07/03/2019
- Divisa: EUR

**SZ2343000** u Accesorios para armarios Equipamiento interior, Puesta a tierra arandelas M5 - de Rittal
RITTAL Accesorios para armarios Equipamiento interior, Puesta a tierra arandelas M5 Arandelas de contacto Las arandelas de contacto dentadas posibilitan una conexión segura a tierra. Se hace innecesaria la eliminación manual de la pintura en el punto de contacto Código EAN: 4028177021747 Código eCl@ss 4.1: 27188101 Código eCl@ss 5.1: 27189215 Código eCl@ss 6.0: 27189215 Código eCl@ss 7.0: 27149205 Código eCl@ss 8.0: 23090101 Código ETIM 3.0: EC000329 Código ETIM 4.0: EC000098 Código ETIM 5.0: EC000098 Código ETIM 6.0: EC000098
