# Accesorios para armarios Equipamiento interior, EMC pintura de contacto - de Rittal

- Propiedad del archivo: CONSTRUNARIO
- Formato: FIEBDC-3/2012
- Programa: Construnario Versión 3.51
- Fecha de los precios: 12/07/2018
- Divisa: EUR

**SZ2415000** u Accesorios para armarios Equipamiento interior, EMC pintura de contacto - de Rittal
RITTAL Accesorios para armarios Equipamiento interior, EMC pintura de contacto La pintura de contacto también proporciona una protección a la corrosión de los puntos de contacto metálicos. Contenido: 12 ml Código EAN: 4028177022645 Código eCl@ss 4.1: 27188101 Código eCl@ss 5.1: 27189214 Código eCl@ss 6.0: 27189214 Código eCl@ss 7.0: 27189214 Código eCl@ss 8.0: 27409253 Código ETIM 3.0: EC000329 Código ETIM 4.0: EC001899 Código ETIM 5.0: EC001899 Código ETIM 6.0: EC001899
