# Accesorios para armarios Equipamiento interior, EMC fresa contacto perfil bastidor - de Rittal

- Propiedad del archivo: CONSTRUNARIO
- Formato: FIEBDC-3/2012
- Programa: Construnario Versión 3.51
- Fecha de los precios: 12/07/2018
- Divisa: EUR

**SZ2414000** u Accesorios para armarios Equipamiento interior, EMC fresa contacto perfil bastidor - de Rittal
RITTAL Accesorios para armarios Equipamiento interior, EMC fresa contacto perfil bastidor La fresa de contacto permite la preparación, según normativa EMC, de los puntos de contacto para por ej. trenzas planas de puesta a tierra. Fresa con un tetón de guía para taladros redondos del sistema. Con mandril de sujeción para taladro, lijadora, etc. Código EAN: 4028177022638 Código eCl@ss 4.1: 27188101 Código eCl@ss 5.1: 27189214 Código eCl@ss 6.0: 27189214 Código eCl@ss 7.0: 27189214 Código eCl@ss 8.0: 27189234 Código ETIM 3.0: EC000329 Código ETIM 4.0: EC002625 Código ETIM 5.0: EC002625 Código ETIM 6.0: EC002625
