# Accesorios para armarios Equipamiento interior, EMC junta para paredes separación - de Rittal

- Propiedad del archivo: CONSTRUNARIO
- Formato: FIEBDC-3/2012
- Programa: Construnario Versión 3.51
- Fecha de los precios: 12/07/2018
- Divisa: EUR

**PS4348000** u Accesorios para armarios Equipamiento interior, EMC junta para paredes separación - de Rittal
RITTAL Accesorios para armarios Equipamiento interior, EMC junta para paredes separación Esta junta garantiza un contacto óptimo en la instalación de una pared de separación galvanizada en sistemas de armarios EMC ensamblados. Material: Espuma de poliuretano con revestimiento conductor Unidad de envase: 1 rollo (12,7 x 12,7 x 5300 mm) Código EAN: 4028177099418 Código eCl@ss 4.1: 27188101 Código eCl@ss 5.1: 27189214 Código eCl@ss 6.0: 27189214 Código eCl@ss 7.0: 27189214 Código eCl@ss 8.0: 27189261 Código ETIM 3.0: EC000329 Código ETIM 4.0: EC002620 Código ETIM 5.0: EC002620 Código ETIM 6.0: EC002620
