# Accesorios para armarios Equipamiento interior, EMC junta 6, 3x6, 3mm - de Rittal

- Propiedad del archivo: CONSTRUNARIO
- Formato: FIEBDC-3/2012
- Programa: Construnario Versión 3.51
- Fecha de los precios: 07/03/2019
- Divisa: EUR

**TS8800690** u Accesorios para armarios Equipamiento interior, EMC junta 6, 3x6, 3mm - de Rittal
RITTAL Accesorios para armarios Equipamiento interior, EMC junta 6,3x6,3mm para TS Para el ensamblaje de sistemas de armarios. Junta con revestimiento continuo conductor. Unidad de envase: 3 pzas., longitud 2 m cada pza. Código EAN: 4028177249967 Código eCl@ss 4.1: 27188101 Código eCl@ss 5.1: 27189214 Código eCl@ss 6.0: 27189214 Código eCl@ss 7.0: 27189214 Código eCl@ss 8.0: 27189261 Código ETIM 3.0: EC000329 Código ETIM 4.0: EC002620 Código ETIM 5.0: EC002620 Código ETIM 6.0: EC002620
