# Accesorios para armarios Equipamiento interior, EMC bridas de puesta a tierra 16mm - de Rittal

- Propiedad del archivo: CONSTRUNARIO
- Formato: FIEBDC-3/2012
- Programa: Construnario Versión 3.51
- Fecha de los precios: 07/03/2019
- Divisa: EUR

**SZ2367160** u Accesorios para armarios Equipamiento interior, EMC bridas de puesta a tierra 16mm - de Rittal
RITTAL Accesorios para armarios Equipamiento interior, EMC bridas de puesta a tierra 16mm Las bridas pueden utilizarse para medidas de puesta a tierra directamente en las instalaciones o en aparatos de mando de la placa de montaje. Material: Chapa de acero Superficie: Galvanizada Código EAN: 4028177163256 Código eCl@ss 4.1: 27188101 Código eCl@ss 5.1: 27189214 Código eCl@ss 6.0: 27189214 Código eCl@ss 7.0: 27189214 Código eCl@ss 8.0: 23159090 Código ETIM 3.0: EC000329 Código ETIM 4.0: EC000127 Código ETIM 5.0: EC000127 Código ETIM 6.0: EC000127
