# Accesorios para armarios Equipamiento interior, EMC guía apantallada 550mm - de Rittal

- Propiedad del archivo: CONSTRUNARIO
- Formato: FIEBDC-3/2012
- Programa: Construnario Versión 3.51
- Fecha de los precios: 07/03/2019
- Divisa: EUR

**SZ2413550** u Accesorios para armarios Equipamiento interior, EMC guía apantallada 550mm - de Rittal
RITTAL Accesorios para armarios Equipamiento interior, EMC guía apantallada 550mm De acero cromatado anticorrosión, sección de 75 mm2, para la conexión de cables apantallados. Unidad de envase: Incluye material de fijación Código EAN: 4028177163287 Código eCl@ss 4.1: 27188101 Código eCl@ss 5.1: 27189214 Código eCl@ss 6.0: 27189214 Código eCl@ss 7.0: 27189214 Código eCl@ss 8.0: 27400605 Código ETIM 3.0: EC000329 Código ETIM 4.0: EC000329 Código ETIM 5.0: EC000329 Código ETIM 6.0: EC000329
