# Accesorios para armarios Equipamiento interior, EMC estribo apantallado 15-28 - de Rittal

- Propiedad del archivo: CONSTRUNARIO
- Formato: FIEBDC-3/2012
- Programa: Construnario Versión 3.51
- Fecha de los precios: 07/03/2019
- Divisa: EUR

**SZ2388280** u Accesorios para armarios Equipamiento interior, EMC estribo apantallado 15-28 - de Rittal
RITTAL Accesorios para armarios Equipamiento interior, EMC estribo apantallado 15-28 Montaje rápido sin herramientas: Presionar el estribo apantallado EMC contra la pantalla del cable y fijar en la parte superior de la guía. Las diferencias de sección se compensan con el muelle del estribo apantallado EMC. Material: Chapa de acero Superficie: Galvanizada Código EAN: 4028177318267 Código eCl@ss 4.1: 27188101 Código eCl@ss 5.1: 27189214 Código eCl@ss 6.0: 27189214 Código eCl@ss 7.0: 27189214 Código eCl@ss 8.0: 27141150 Código ETIM 3.0: EC000329 Código ETIM 4.0: EC002020 Código ETIM 5.0: EC002020 Código ETIM 6.0: EC002020
