# Accesorios para armarios Equipamiento interior, Iluminación, conector cableado - de Rittal

- Propiedad del archivo: CONSTRUNARIO
- Formato: FIEBDC-3/2012
- Programa: Construnario Versión 3.51
- Fecha de los precios: 07/03/2019
- Divisa: EUR

**SZ2507200** u Accesorios para armarios Equipamiento interior, Iluminación, conector cableado - de Rittal
RITTAL Accesorios para armarios Equipamiento interior, Iluminación, conector cableado Accesorios de conexión Para una conexión rápida y sencilla de las iluminaciones pueden utilizarse los siguientes componentes: Accesorios: Brida de montaje rápido Código EAN: 4028177025769 Código eCl@ss 4.1: 27188101 Código eCl@ss 5.1: 27189241 Código eCl@ss 6.0: 27189241 Código eCl@ss 7.0: 27119116 Código eCl@ss 8.0: 27189234 Código ETIM 3.0: EC000321 Código ETIM 4.0: EC002625 Código ETIM 5.0: EC002560 Código ETIM 6.0: EC002625
