# Accesorios para armarios Equipamiento interior, Iluminación LED cable conexión 1000mm - de Rittal

- Propiedad del archivo: CONSTRUNARIO
- Formato: FIEBDC-3/2012
- Programa: Construnario Versión 3.51
- Fecha de los precios: 07/03/2019
- Divisa: EUR

**SZ4315840** u Accesorios para armarios Equipamiento interior, Iluminación LED cable conexión 1000mm - de Rittal
RITTAL Accesorios para armarios Equipamiento interior, Iluminación LED cable conexión 3000mm Código EAN: 4028177630512 Código eCl@ss 4.1: 27188101 Código eCl@ss 5.1: 27189241 Código eCl@ss 6.0: 27189241 Código eCl@ss 7.0: 27119116 Código eCl@ss 8.0: 27060402 Código ETIM 3.0: EC000321 Código ETIM 4.0: EC001576 Código ETIM 5.0: EC001576 Código ETIM 6.0: EC001576
