# Accesorios para armarios Equipamiento interior, Iluminación 30 LED's - de Rittal

- Propiedad del archivo: CONSTRUNARIO
- Formato: FIEBDC-3/2012
- Programa: Construnario Versión 3.51
- Fecha de los precios: 07/03/2019
- Divisa: EUR

**SZ4140830** u Accesorios para armarios Equipamiento interior, Iluminación 30 LED's - de Rittal
RITTAL Accesorios para armarios Equipamiento interior, Iluminación 30 LED's en ejecución c.c. de 24 V ·Máx. compatibilidad EMC ·Seguro gracias a la aplicación de tensiones pequeñas de seguridad ·Bajo consumo de energía ·Bajo mantenimiento mediante la utilización de LED’s ·Posibilidad de conexión de interruptor de puerta ·Cableado de paso integrado ·Posibilidades de fijación universales ·Cono luminoso abatible Material: -Cuerpo de la iluminación: aluminio extrusionado -Cubierta de la iluminación: policarbonato (libre de halógeno) -Extremos de la iluminación: PC-ABS Color: Semejante a RAL 7035 Grado de protección: IP 20 según EN 60 529 Unidad de envase: Iluminiación LED para armarios con juegos de fijación de clip y tornillo incl. material de fijación. Adicionalmente se precisa: -Cable de conexión LED, o -Interruptor de puerta con cable de conexión LED Accesorios: -Juego de fijación imán. -Interruptor de puerta con cable deconexión LED. -Cable de conexión para LED. -Fuente de alimentación adaptador. Atención: Su utilización se ha previsto únicamente para armarios y cajas cerradas Si se utiliza con fuentes de alimentación del cliente deberá comprobarse si poseen las aprobaciones necesarias para este tipo de aplicación Código EAN: 4028177630147 Código eCl@ss 4.1: 27188101 Código eCl@ss 5.1: 27189241 Código eCl@ss 6.0: 27189241 Código eCl@ss 7.0: 27189241 Código eCl@ss 8.0: 27189241 Código ETIM 3.0: EC000321 Código ETIM 4.0: EC000321 Código ETIM 5.0: EC000321 Código ETIM 6.0: EC000321
