# Accesorios para armarios Equipamiento interior, Iluminación armarios con interruptor 987mm - de Rittal

- Propiedad del archivo: CONSTRUNARIO
- Formato: FIEBDC-3/2012
- Programa: Construnario Versión 3.51
- Fecha de los precios: 07/03/2019
- Divisa: EUR

**SZ4139350** u Accesorios para armarios Equipamiento interior, Iluminación armarios con interruptor 987mm - de Rittal
RITTAL Accesorios para armarios Equipamiento interior, Iluminación armarios con interruptor 987mm ·para fijación directa en todos los armarios grandes ·para fijación en armarios compactos, cajas murales y en el sistema de pupitres mediante accesorios. Grado de protección: IP 20 según EN 60 529 Adicionalmente se precisa: Accesorios de conexión Accesorios: -Escuadra de adaptación -Ángulo universal -Carril para montaje interior Código EAN: 4028177320765 Código eCl@ss 4.1: 27188101 Código eCl@ss 5.1: 27189241 Código eCl@ss 6.0: 27189241 Código eCl@ss 7.0: 27189241 Código eCl@ss 8.0: 27189241 Código ETIM 3.0: EC000321 Código ETIM 4.0: EC000321 Código ETIM 5.0: EC000321 Código ETIM 6.0: EC000321
