# Accesorios para armarios Equipamiento interior, Bandejas aparatos, soporte cables >600mm - de Rittal

- Propiedad del archivo: CONSTRUNARIO
- Formato: FIEBDC-3/2012
- Programa: Construnario Versión 3.51
- Fecha de los precios: 07/03/2019
- Divisa: EUR

**LZ7163565** u Accesorios para armarios Equipamiento interior, Bandejas aparatos, soporte cables >600mm - de Rittal
RITTAL Accesorios para armarios Equipamiento interior, Bandejas aparatos, soporte cables >600mm con bisagras, con protección contra dobleces y brida rápida Para una conducción segura de los cables de conexión desde la bandeja para aparatos con extracción telescópica hasta el punto de captación. Guiado de los cables sin dobleces en la pieza central mediante piezas móviles. Posibilidad de desmontaje por ambos lados de la fijación mediante bridas rápidas. Material: -Chapa de acero, galvanizada -Pieza central: plástico Unidad de envase: Incluye material de fijación Código EAN: 4028177438576 Código eCl@ss 4.1: 27188101 Código eCl@ss 5.1: 27189234 Código eCl@ss 6.0: 27189234 Código eCl@ss 7.0: 27189234 Código eCl@ss 8.0: 27400604 Código ETIM 3.0: EC000322 Código ETIM 4.0: EC000322 Código ETIM 5.0: EC000322 Código ETIM 6.0: EC000322
