# Accesorios para armarios Equipamiento interior, Bandejas aparatos, adaptador en forma de L - de Rittal

- Propiedad del archivo: CONSTRUNARIO
- Formato: FIEBDC-3/2012
- Programa: Construnario Versión 3.51
- Fecha de los precios: 07/03/2019
- Divisa: EUR

**LT7827300** u Accesorios para armarios Equipamiento interior, Bandejas aparatos, adaptador en forma de L - de Rittal
RITTAL Accesorios para armarios Equipamiento interior, Bandejas aparatos, adaptador en forma de L Adaptador para guías perfil en forma de L para armarios para redes TS Para montaje de bandejas para aparatos y guías deslizantes a guías perfil en forma de L. Material: Chapa de acero Unidad de envase: Incluye material de fijación Código EAN: 4028177235007 Código eCl@ss 4.1: 27188101 Código eCl@ss 5.1: 27189234 Código eCl@ss 6.0: 27189234 Código eCl@ss 7.0: 27189234 Código eCl@ss 8.0: 27189234 Código ETIM 3.0: EC000315 Código ETIM 4.0: EC002625 Código ETIM 5.0: EC002625 Código ETIM 6.0: EC002625
