# Accesorios para armarios Equipamiento interior, Bandejas aparatos 2UA en pulgadas 400mm - de Rittal

- Propiedad del archivo: CONSTRUNARIO
- Formato: FIEBDC-3/2012
- Programa: Construnario Versión 3.51
- Fecha de los precios: 07/03/2019
- Divisa: EUR

**LZ7119400** u Accesorios para armarios Equipamiento interior, Bandejas aparatos 2UA en pulgadas 400mm - de Rittal
RITTAL Accesorios para armarios Equipamiento interior, Bandejas aparatos 2UA en pulgadas 400mm montaje fijo 482,6 mm (19?)/535 mm (métrico) para taladros del sistema en pulgadas/métricos Esta variante ofrece una solución especialmente rentable, si sólo se dispone de un nivel de fijación en pulgadas o métrico para el montaje de una bandeja para aparatos. Capacidad de carga: 25 kg de carga estática sobre la superficie Material: Chapa de acero Color: RAL 7035 Atención: No es posible realizar una combinación con guías telescópicas. Adicionalmente se precisa: -Tuercas enjauladas -Tornillos Código EAN: 4028177187214 Código eCl@ss 4.1: 27188101 Código eCl@ss 5.1: 27189218 Código eCl@ss 6.0: 27189218 Código eCl@ss 7.0: 27189261 Código eCl@ss 8.0: 27189261 Código ETIM 3.0: EC000315 Código ETIM 4.0: EC002620 Código ETIM 5.0: EC002620 Código ETIM 6.0: EC002620
