# Accesorios para armarios Equipamiento interior, Bandejas aparatos 1UA en pulgadas - de Rittal

- Propiedad del archivo: CONSTRUNARIO
- Formato: FIEBDC-3/2012
- Programa: Construnario Versión 3.51
- Fecha de los precios: 07/03/2019
- Divisa: EUR

**LZ7119140** u Accesorios para armarios Equipamiento interior, Bandejas aparatos 1UA en pulgadas - de Rittal
RITTAL Accesorios para armarios Equipamiento interior, Bandejas aparatos 1UA montaje fijo en pulgadas 482,6 mm (19?)/535 mm (métrico) para taladros del sistema de 19? El soporte ideal para pequeños componentes activos, como por ej. módems o mini hubs en niveles en pulgadas o métricos. Capacidad de carga: 10 kg de carga estática sobre la superficie Material: Chapa de acero Color: RAL 7035 Atención: No es posible realizar una combinación con guías telescópicas. Adicionalmente se precisa: -Tuercas enjauladas -Tornillos Código EAN: 4028177221444 Código eCl@ss 4.1: 27188101 Código eCl@ss 5.1: 27189218 Código eCl@ss 6.0: 27189218 Código eCl@ss 7.0: 27189261 Código eCl@ss 8.0: 27189261 Código ETIM 3.0: EC000315 Código ETIM 4.0: EC002620 Código ETIM 5.0: EC002620 Código ETIM 6.0: EC002620
