# Accesorios para armarios Equipamiento interior, Bandejas aparatos, juego completo - de Rittal

- Propiedad del archivo: CONSTRUNARIO
- Formato: FIEBDC-3/2012
- Programa: Construnario Versión 3.51
- Fecha de los precios: 07/03/2019
- Divisa: EUR

**TE7000625** u Accesorios para armarios Equipamiento interior, Bandejas aparatos, juego completo - de Rittal
RITTAL Accesorios para armarios Equipamiento interior, Bandejas aparatos, juego completo 482,6 mm (19?) para la retícula de sistema de 19? Adaptado a la distancia de niveles de los armarios en el estado de entrega de 495 mm este juego completo incluye una bandeja para aparatos con aireación, guías telescópicas, así como el juego de montaje para la fijación directa. El juego de montaje ofrece además una fijación variable en profundidad dentro de 395 645 mm con pasos de retícula de 25 mm. Carga admisible: 50 kg, estáticos Material: Suelo: chapa de acero Superficie: -Suelo: pintada -Juego de montaje/guías telescópicas: galvanizada Color: RAL 7035 Unidad de envase: -1 bandeja para aparatos -Guías telescópicas -Juego de montaje Accesorios: Asas para bandeja para aparatos Código EAN: 4028177553149 Código eCl@ss 4.1: 27188101 Código eCl@ss 5.1: 27189218 Código eCl@ss 6.0: 27189218 Código eCl@ss 7.0: 27189261 Código eCl@ss 8.0: 27189261 Código ETIM 3.0: EC000315 Código ETIM 4.0: EC002620 Código ETIM 5.0: EC002620 Código ETIM 6.0: EC002620
