# Accesorios para armarios Equipamiento interior, Bandejas aparatos 19" montaje fijo - de Rittal

- Propiedad del archivo: CONSTRUNARIO
- Formato: FIEBDC-3/2012
- Programa: Construnario Versión 3.51
- Fecha de los precios: 07/03/2019
- Divisa: EUR

**TE7000620** u Accesorios para armarios Equipamiento interior, Bandejas aparatos 19" montaje fijo - de Rittal
RITTAL Accesorios para armarios Equipamiento interior, Bandejas aparatos montaje fijo al marco de montaje de 19? para TE, TS La bandeja para aparatos se fija lateralmente en el marco de montaje de 482,6 mm (19?) frontal y posterior. Carga admisible: 30 kg de carga estática sobre la superficie Material: Chapa de acero Color: RAL 7035 Unidad de envase: Incluye material de fijación. Atención: No es posible realizar una combinación con guías telescópicas Código EAN: 4028177436411 Código eCl@ss 4.1: 27188101 Código eCl@ss 5.1: 27189218 Código eCl@ss 6.0: 27189218 Código eCl@ss 7.0: 27189261 Código eCl@ss 8.0: 27189261 Código ETIM 3.0: EC000315 Código ETIM 4.0: EC002620 Código ETIM 5.0: EC002620 Código ETIM 6.0: EC002620
