# Accesorios para armarios Equipamiento interior, Bandejas aparatos 19". 409x600 RAL 7035 - de Rittal

- Propiedad del archivo: CONSTRUNARIO
- Formato: FIEBDC-3/2012
- Programa: Construnario Versión 3.51
- Fecha de los precios: 07/03/2019
- Divisa: EUR

**LZ7145635** u Accesorios para armarios Equipamiento interior, Bandejas aparatos 19". 409x600 RAL 7035 - de Rittal
RITTAL Accesorios para armarios Equipamiento interior, Bandejas aparatos 19". 409x600 RAL 7035 Bandeja para aparatos, montaje de 19? Armarios con dos niveles de fijación en pulgadas Las bandejas para aparatos ofrecen, según su profundidad, varios puntos de fijación, de forma que la distancia de los niveles en pulgadas es variable. Toda bandeja para aparatos fijada de esta forma puede convertirse en extraíble con la incorporación de guías telescópicas. Para ello se atornillan las guías telescópicas en lugar de los bulones de distanciamiento. Carga admisible: 50 kg de carga estática sobre la superficie Material: Chapa de acero Unidad de envase: Incluye material de fijación. Adicionalmente se precisa: -Adaptador para guías perfil TS en forma de L -Juego de montaje, variable en profundidad, para montaje al marco de montaje y a las guías perfil en forma de L Como alternativa puede utilizarse: Bandejas para aparatos, para cargas pesadas para montaje de 19? Código EAN: 4028177221413 Código eCl@ss 4.1: 27188101 Código eCl@ss 5.1: 27189218 Código eCl@ss 6.0: 27189218 Código eCl@ss 7.0: 27189261 Código eCl@ss 8.0: 27189261 Código ETIM 3.0: EC000315 Código ETIM 4.0: EC002620 Código ETIM 5.0: EC002620 Código ETIM 6.0: EC002620
