# Accesorios para armarios Equipamiento interior, Bandejas aparatos, cajón - de Rittal

- Propiedad del archivo: CONSTRUNARIO
- Formato: FIEBDC-3/2012
- Programa: Construnario Versión 3.51
- Fecha de los precios: 07/03/2019
- Divisa: EUR

**IW6902700** u Accesorios para armarios Equipamiento interior, Bandejas aparatos, cajón - de Rittal
RITTAL Accesorios para armarios Equipamiento interior, Bandejas aparatos, cajón Cajón bandeja extraíble Para armarios con construcción de bastidor TS de las series IW, PC-TS. Anchura 600 mm y profundidad 600 800 mm. Altura bandeja: 83 mm Capacidad de carga: 40 kg de carga estática sobre la superficie Material: Chapa de acero Color: RAL 7035 Unidad de envase: Incl. 2 guías telescópicas Código EAN: 4028177289857 Código eCl@ss 4.1: 27188101 Código eCl@ss 5.1: 27189219 Código eCl@ss 6.0: 27189219 Código eCl@ss 7.0: 27189261 Código eCl@ss 8.0: 27189261 Código ETIM 3.0: EC000315 Código ETIM 4.0: EC002620 Código ETIM 5.0: EC002620 Código ETIM 6.0: EC002620
