# Accesorios para armarios Equipamiento interior, Bandejas aparatos montaje fijo TS, PC-TS, IW 600x800 - de Rittal

- Propiedad del archivo: CONSTRUNARIO
- Formato: FIEBDC-3/2012
- Programa: Construnario Versión 3.51
- Fecha de los precios: 07/03/2019
- Divisa: EUR

**PC8800910** u Accesorios para armarios Equipamiento interior, Bandejas aparatos montaje fijo TS, PC-TS, IW 600x800 - de Rittal
RITTAL Accesorios para armarios Equipamiento interior, Bandejas aparatos montaje fijo TS, PC-TS, IW 600x800 preparada para juego de ampliación de ventiladores Para montaje directo al perfil vertical del armario TS. Encajar en los 4 tornillos para montar y fijar. Capacidad de carga: 40 kg de carga estática sobre la superficie Material: Chapa de acero Color: RAL 7015 Unidad de envase: Incluye material de fijación. Accesorios: Juego de ampliación de ventiladores DK 7980.XXX Código EAN: 4028177266919 Código eCl@ss 4.1: 27188101 Código eCl@ss 5.1: 27189218 Código eCl@ss 6.0: 27189218 Código eCl@ss 7.0: 27189261 Código eCl@ss 8.0: 27189261 Código ETIM 3.0: EC000315 Código ETIM 4.0: EC002620 Código ETIM 5.0: EC002620 Código ETIM 6.0: EC002620
