# Accesorios para armarios Equipamiento interior, Elementos fijación, juego bastidor TS - de Rittal

- Propiedad del archivo: CONSTRUNARIO
- Formato: FIEBDC-3/2012
- Programa: Construnario Versión 3.51
- Fecha de los precios: 20/03/2019
- Divisa: EUR

**LT7829400** u Accesorios para armarios Equipamiento interior, Elementos fijación, juego bastidor TS - de Rittal
RITTAL Accesorios para armarios Equipamiento interior, Elementos fijación, juego bastidor TS para bastidor TS partido Cualquier bastidor TS 8 puede convertirse fácilmente en un rack desmontado. Para ello deben separarse, a elección en la anchura o profundidad, los perfiles del bastidor en la zona del techo y suelo. Los cuatro elementos de unión se introducen en el perfil del bastidor y se atornillan. Las dimensiones exteriores del bastidor se mantienen. Unidad de envase: Incluye material de fijación. Atención: La separación del bastidor limita el grado de protección máx. del sistema de armarios Código EAN: 4028177235298 Código eCl@ss 4.1: 27188101 Código eCl@ss 5.1: 27189234 Código eCl@ss 6.0: 27189234 Código eCl@ss 7.0: 27189234 Código eCl@ss 8.0: 27189261 Código ETIM 3.0: EC000318 Código ETIM 4.0: EC002620 Código ETIM 5.0: EC002620 Código ETIM 6.0: EC002620
