# Accesorios para armarios Equipamiento interior, Elementos fijación, tornillos carrocería - de Rittal

- Propiedad del archivo: CONSTRUNARIO
- Formato: FIEBDC-3/2012
- Programa: Construnario Versión 3.51
- Fecha de los precios: 07/03/2019
- Divisa: EUR

**SZ2487000** u Accesorios para armarios Equipamiento interior, Elementos fijación, tornillos carrocería - de Rittal
RITTAL Accesorios para armarios Equipamiento interior, Elementos fijación, tornillos alomados Marcar, taladrar y atornillar con herramientas eléctricas o neumáticas en una operación. Para espesor de chapa: 0,8 3 mm Longitud: 16 mm Longitud útil: 9,5 mm Para llave de: 8 mm Código EAN: 4028177025042 Código eCl@ss 4.1: 27188101 Código eCl@ss 5.1: 27189234 Código eCl@ss 6.0: 27189234 Código eCl@ss 7.0: 27189234 Código eCl@ss 8.0: 23110118 Código ETIM 3.0: EC000318 Código ETIM 4.0: EC002341 Código ETIM 5.0: EC002341 Código ETIM 6.0: EC002341
