# Accesorios para armarios Equipamiento interior, Elementos fijación, adaptación cableado-TS 500mm - de Rittal

- Propiedad del archivo: CONSTRUNARIO
- Formato: FIEBDC-3/2012
- Programa: Construnario Versión 3.51
- Fecha de los precios: 07/03/2019
- Divisa: EUR

**TS8800150** u Accesorios para armarios Equipamiento interior, Elementos fijación, adaptación cableado-TS 500mm - de Rittal
RITTAL Accesorios para armarios Equipamiento interior, Elementos fijación, adaptación cableado-TS 500mm Adaptación para sistemas de cableado-TS Guía de adaptación para el sistema de cableado LSC de Lütze. Unidad de envase: 1 juego = 6 guías de adaptación, 24 arandelas elásticas, 24 tornillos de chapa 5,5 x 13 mm. Atención: En la unidad de envase no se incluyen las piezas de fijación del sistema de cableado LCS Código EAN: 4028177212527 Código eCl@ss 4.1: 27188101 Código eCl@ss 5.1: 27189234 Código eCl@ss 6.0: 27189234 Código eCl@ss 7.0: 27189234 Código eCl@ss 8.0: 27189234 Código ETIM 3.0: EC000318 Código ETIM 4.0: EC002625 Código ETIM 5.0: EC002625 Código ETIM 6.0: EC002625
