# Accesorios para armarios Equipamiento interior, Elementos fijación, tornillos cilíndricos M8x12 - de Rittal

- Propiedad del archivo: CONSTRUNARIO
- Formato: FIEBDC-3/2012
- Programa: Construnario Versión 3.51
- Fecha de los precios: 07/03/2019
- Divisa: EUR

**SZ2504800** u Accesorios para armarios Equipamiento interior, Elementos fijación, tornillos cilíndricos M8x12 - de Rittal
RITTAL Accesorios para armarios Equipamiento interior, Elementos fijación, tornillos cilíndricos M8x12 con hexágono interior M6 x 12 adecuados para: ·Tuerca a presión (TS 8800.806) ·Tuercas deslizantes (PS 4179.000) ·Tuercas enjauladas (TS 4164.000) ·Tuercas de enclavamiento (TS 4162.000) M8 x 12 adecuados para: ·Tuerca a presión (TS 8800.808) Tracción hexagonal interior para una transmisión óptima de los momentos de torsión, aumento de la estabilidad de la herramienta y una mayor seguridad y fiabilidad al apretar y extraer las uniones por tornillo Código EAN: 4028177463004 Código eCl@ss 4.1: 27188101 Código eCl@ss 5.1: 27189234 Código eCl@ss 6.0: 27189234 Código eCl@ss 7.0: 27189234 Código eCl@ss 8.0: 23110190 Código ETIM 3.0: EC000318 Código ETIM 4.0: EC000887 Código ETIM 5.0: EC000887 Código ETIM 6.0: EC000887
