# Accesorios para armarios Equipamiento interior, Elementos fijación, tuercas elásticas M5 - de Rittal

- Propiedad del archivo: CONSTRUNARIO
- Formato: FIEBDC-3/2012
- Programa: Construnario Versión 3.51
- Fecha de los precios: 07/03/2019
- Divisa: EUR

**CPG6108000** u Accesorios para armarios Equipamiento interior, Elementos fijación, tuercas elásticas M5 - de Rittal
RITTAL Accesorios para armarios Equipamiento interior, Elementos fijación, tuercas elásticas M5 para ·Comfort-Panel profundidad de montaje a partir de 74 mm ·Optipanel a partir de profundidad de montaje = 100 mm ·Compact-Panel El muelle propociona una seguridad contra deslizamientos involuntarios. Más equipamiento interior, por ej. con ángulo de montaje PS 4597.000 o CP 6205.100 Material: Chapa, galvanizada Código EAN: 4028177233690 Código eCl@ss 4.1: 27188101 Código eCl@ss 5.1: 27189234 Código eCl@ss 6.0: 27189234 Código eCl@ss 7.0: 27189234 Código eCl@ss 8.0: 23110815 Código ETIM 3.0: EC000318 Código ETIM 4.0: EC002358 Código ETIM 5.0: EC002358 Código ETIM 6.0: EC002358
