# Accesorios para armarios Equipamiento interior, Elementos fijación, bloque montaje - de Rittal

- Propiedad del archivo: CONSTRUNARIO
- Formato: FIEBDC-3/2012
- Programa: Construnario Versión 3.51
- Fecha de los precios: 07/03/2019
- Divisa: EUR

**SZ2574000** u Accesorios para armarios Equipamiento interior, Elementos fijación, bloque montaje - de Rittal
RITTAL Accesorios para armarios Equipamiento interior, Elementos fijación, bloque montaje para AE Como accesorio para montajes interiores adicionales por ej. el montaje de bridas para cables, carriles de montaje PS, guías omega y de perfil en C (por ej. para un segundo plano de montaje). Unidad de envase: Incluye material de fijación Código EAN: 4028177028258 Código eCl@ss 4.1: 27188101 Código eCl@ss 5.1: 27189234 Código eCl@ss 6.0: 27189234 Código eCl@ss 7.0: 27189234 Código eCl@ss 8.0: 27189234 Código ETIM 3.0: EC000318 Código ETIM 4.0: EC002625 Código ETIM 5.0: EC002625 Código ETIM 6.0: EC002625
