# Accesorios para armarios Equipamiento interior, Elementos fijación, ángulo universal - de Rittal

- Propiedad del archivo: CONSTRUNARIO
- Formato: FIEBDC-3/2012
- Programa: Construnario Versión 3.51
- Fecha de los precios: 07/03/2019
- Divisa: EUR

**SZ2373000** u Accesorios para armarios Equipamiento interior, Elementos fijación, ángulo universal - de Rittal
RITTAL Accesorios para armarios Equipamiento interior, Elementos fijación, ángulo universal Para montaje de ·Iluminación para armarios en -Armarios compactos AE ·Interruptor de puerta en -Armarios compactos AE -Sistema de pupitres TP ·Soporte del tubo para cables SZ 2593.000 y SZ 2591.000 en -Armarios compactos AE ·Carriles soporte para bornes en -cajas de mando y cajas de mando con abertura frontal Los tornillos de fijación quedan ocultos al cerrar la puerta. Pueden utilizarse los taladros existentes en los AE’s para bloques de montaje o bisagras. Material: Chapa de acero, galvanizada Unidad de envase: Incluye material de fijación Código EAN: 4028177022232 Código eCl@ss 4.1: 27188101 Código eCl@ss 5.1: 27189234 Código eCl@ss 6.0: 27189234 Código eCl@ss 7.0: 27189234 Código eCl@ss 8.0: 27189234 Código ETIM 3.0: EC000318 Código ETIM 4.0: EC002625 Código ETIM 5.0: EC002625 Código ETIM 6.0: EC002625
