# Accesorios para armarios Equipamiento interior, Elementos fijación, soporte fijación y distanciador - de Rittal

- Propiedad del archivo: CONSTRUNARIO
- Formato: FIEBDC-3/2012
- Programa: Construnario Versión 3.51
- Fecha de los precios: 07/03/2019
- Divisa: EUR

**TS4199000** u Accesorios para armarios Equipamiento interior, Elementos fijación, soporte fijación y distanciador - de Rittal
RITTAL Accesorios para armarios Equipamiento interior, Elementos fijación, soporte fijación y distanciador Para la fijación de guías perfil en C, carriles soporte o guías de entrada de cables (perfil angular). Lateralmente para carriles guía de cables o tubos para cables (Ø 20 mm). Puntos de fijación con rosca M8. Posibilidades de montaje: ·al perfil vertical del armario TS mediante -tuerca a presión TS 8800.808, o -guía de adaptación para compatibilidad PS, ·al perfil horizontal del armario TS ·en armarios y carriles con troquel rectangular de sistema 12,5 x 10,5 mm. Material: Cinc fundido a presión Unidad de envase: 1 juego = 1 soporte de fijación y distanciador, 2 tornillos M8 x 16 mm, 2 arandelas elásticas, 2 tuercas enjauladas M8, 2 arandelas, 2 tornillos de chapa. Accesorios: Ángulo TS 4134.000 Código EAN: 4028177093737 Código eCl@ss 4.1: 27188101 Código eCl@ss 5.1: 27189234 Código eCl@ss 6.0: 27189234 Código eCl@ss 7.0: 27189234 Código eCl@ss 8.0: 27189234 Código ETIM 3.0: EC000318 Código ETIM 4.0: EC002625 Código ETIM 5.0: EC002625 Código ETIM 6.0: EC002625
