# Accesorios para armarios Equipamiento interior, Elementos fijación, soporte fijación TS - de Rittal

- Propiedad del archivo: CONSTRUNARIO
- Formato: FIEBDC-3/2012
- Programa: Construnario Versión 3.51
- Fecha de los precios: 07/03/2019
- Divisa: EUR

**TS8800370** u Accesorios para armarios Equipamiento interior, Elementos fijación, soporte fijación TS - de Rittal
RITTAL Accesorios para armarios Equipamiento interior, Elementos fijación, soporte fijación TS Ofrece variables posibilidades de fijación del carril de montaje 23 x 23 mm. Por ej. para soportar superficies exteriores o para crear un nivel interior adicional. Material: Cinc fundido a presión Unidad de envase: Incl. 24 tornillos de chapa 5,5 x 13 mm. Accesorios: Tuercas deslizantes (recomendamos: M6) Posibilidades de montaje: ·al perfil vertical del armario TS -enrasado al exterior del armario o -alineado con la anchura interior del armario. 1- Soporte de las superficies exteriores con dos posibilidades de fijación: ·sin placa de montaje ·con placa de montaje Dos posibilidades de equipamiento para el nivel de fijación interior: 2- Si no se ha montado una pared de separación. 3- Con una pared de separación montada sin o con placa de montaje en posición avanzada Código EAN: 4028177267046 Código eCl@ss 4.1: 27188101 Código eCl@ss 5.1: 27189234 Código eCl@ss 6.0: 27189234 Código eCl@ss 7.0: 27189234 Código eCl@ss 8.0: 27189234 Código ETIM 3.0: EC000318 Código ETIM 4.0: EC002625 Código ETIM 5.0: EC002625 Código ETIM 6.0: EC002625
