# Accesorios para armarios Equipamiento interior, Elementos fijación, escuadra adaptación TS - de Rittal

- Propiedad del archivo: CONSTRUNARIO
- Formato: FIEBDC-3/2012
- Programa: Construnario Versión 3.51
- Fecha de los precios: 07/03/2019
- Divisa: EUR

**TS8800360** u Accesorios para armarios Equipamiento interior, Elementos fijación, escuadra adaptación TS - de Rittal
RITTAL Accesorios para armarios Equipamiento interior, Elementos fijación, escuadra adaptación TS Para montaje de ·iluminación ·canales para cables al perfil vertical del armario TS. Material: Chapa de acero Superficie: Galvanizada Unidad de envase: Incl. tornillos de fijación Código EAN: 4028177243859 Código eCl@ss 4.1: 27188101 Código eCl@ss 5.1: 27189234 Código eCl@ss 6.0: 27189234 Código eCl@ss 7.0: 27189234 Código eCl@ss 8.0: 27189234 Código ETIM 3.0: EC000318 Código ETIM 4.0: EC002625 Código ETIM 5.0: EC002625 Código ETIM 6.0: EC002625
