# RITTAL Accesorios para armarios Equipamiento interior, Sistemas barras, pletinas montaje TS - de Rittal

- Propiedad del archivo: CONSTRUNARIO
- Formato: FIEBDC-3/2012
- Programa: Construnario Versión 3.51
- Fecha de los precios: 07/03/2019
- Divisa: EUR

**TE7526964** u RITTAL Accesorios para armarios Equipamiento interior, Sistemas barras, pletinas montaje TS - de Rittal
RITTAL Accesorios para armarios Equipamiento interior, Sistemas barras, pletinas montaje TS con guía omega integrada Para una fijación directa de componentes como el regulador de velocidad, regulador de la temperatura interior del armario e higrostato. Material: Chapa de acero Superficie: Galvanizada Unidad de envase: Pletina de montaje incl. accesorios de fijación Código EAN: 4028177246799 Código eCl@ss 4.1: 27188101 Código eCl@ss 5.1: 27189230 Código eCl@ss 6.0: 27189230 Código eCl@ss 7.0: 23159101 Código eCl@ss 8.0: 27189234 Código ETIM 3.0: EC000213 Código ETIM 4.0: EC002625 Código ETIM 5.0: EC002625 Código ETIM 6.0: EC002625
