# Accesorios para armarios Equipamiento interior, Sistemas barras, pletina de montaje - de Rittal

- Propiedad del archivo: CONSTRUNARIO
- Formato: FIEBDC-3/2012
- Programa: Construnario Versión 3.51
- Fecha de los precios: 07/03/2019
- Divisa: EUR

**TS8612400** u Accesorios para armarios Equipamiento interior, Sistemas barras, pletina de montaje - de Rittal
RITTAL Accesorios para armarios Equipamiento interior, Sistemas barras, pletina de montaje con posibilidad de fijar al ·perfil vertical del armario TS ·chasis de sistema TS 17 x 73 mm ·en la parte posterior al marco de montaje de 19? TE Material: Chapa de acero Superficie: Galvanizada Unidad de envase: Incl. tornillos de fijación Código EAN: 4028177230880 Código eCl@ss 4.1: 27188101 Código eCl@ss 5.1: 27189230 Código eCl@ss 6.0: 27189230 Código eCl@ss 7.0: 23159101 Código eCl@ss 8.0: 27409216 Código ETIM 3.0: EC000213 Código ETIM 4.0: EC000213 Código ETIM 5.0: EC000213 Código ETIM 6.0: EC000213
