# Accesorios para armarios Equipamiento interior, Sistemas barras, chasis del sistema 800 - de Rittal

- Propiedad del archivo: CONSTRUNARIO
- Formato: FIEBDC-3/2012
- Programa: Construnario Versión 3.51
- Fecha de los precios: 07/03/2019
- Divisa: EUR

**SV9674058** u Accesorios para armarios Equipamiento interior, Sistemas barras, chasis del sistema 800 - de Rittal
RITTAL Accesorios para armarios Equipamiento interior, Sistemas barras, chasis del sistema 800 para campo de conexión Para montaje de un sistema de barras PLS-Maxi o PLS-Flat directamente debajo o encima del disyuntor. Este chasis de sistema puede utilizarse sin colisionar en combinación con los módulos laterales para áreas de función. La fijación se realiza en el nivel exterior del sistema de armarios TS 8, aunque permite gracias al troquel PS un nivel de montaje como en el bastidor de techo o suelo y la utilización de la fijación de sistema de barras colectoras para la zona del techo/suelo. Material: Chapa de acero Superficie: Galvanizada Unidad de envase: Incluye material de fijación Código EAN: 4028177626522 Código eCl@ss 4.1: 27188101 Código eCl@ss 5.1: 27370302 Código eCl@ss 6.0: 27370302 Código eCl@ss 7.0: 27400613 Código eCl@ss 8.0: 27400613 Código ETIM 3.0: EC001166 Código ETIM 4.0: EC001900 Código ETIM 5.0: EC001900 Código ETIM 6.0: EC001900
