# Accesorios para armarios Equipamiento interior, Sistemas barras, guías perfil C 600x600 - de Rittal

- Propiedad del archivo: CONSTRUNARIO
- Formato: FIEBDC-3/2012
- Programa: Construnario Versión 3.51
- Fecha de los precios: 07/03/2019
- Divisa: EUR

**MP9660210** u Accesorios para armarios Equipamiento interior, Sistemas barras, guías perfil C 600x600 - de Rittal
RITTAL Accesorios para armarios Equipamiento interior, Sistemas barras, guías perfil C 600x600 para armarios para cableados Para la fijación de cables y conductores, así como el montaje de apoyos para el embalaje. Material: Chapa de acero Unidad de envase: -4 guías perfil en C -8 soportes -Material de fijación Código EAN: 4028177296473 Código eCl@ss 4.1: 27188101 Código eCl@ss 5.1: 27370302 Código eCl@ss 6.0: 27370302 Código eCl@ss 7.0: 27400613 Código eCl@ss 8.0: 27400501 Código ETIM 3.0: EC001166 Código ETIM 4.0: EC000386 Código ETIM 5.0: EC000386 Código ETIM 6.0: EC000386
